# Oberhausen_Essener-Str-66_CO2-Projekt
Angebotsaufforderung (GAEB DA XML 3.2, DA83)
Projekt: MO-055000-016
Währung: EUR
Erstellt mit: GXML Toolbox V3.3 R20230829, iTWO_64 V24.0.454, 20.07.2026

## 0301 Garten- Landschaftsbau - Bestandspflaster belassen
Datum: 20.07.2026

*Hinweis: A) ALLGEMEINE VORBEMERKUNGEN*
A) ALLGEMEINE VORBEMERKUNGEN ================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A)

2. die sich anschließenden ““Allgemeine technische Vorbemerkungen““ (B)

3. die sich anschließenden ““Besondere technische Vorbemerkungen““ (für dieses Gewerk) (C)

4. die ““Zusätzliche Vertragsbedingungen für die Ausführung von Bauleistungen Z-VOB/B““

5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1) Alle Handwerker/Mitarbeiter des Auftragnehmers haben die Verpflichtung, Kunden insbesondere Mietern höflich und hilfsbereit zu begegnen. In Gesprächen mit den Mietern ist das Bemühen von Covivio Immobilien GmbH um einen verbesserten Kundendienst herauszustellen.

2) Die Mieter sind rechtzeitig vor Durchführung der Arbeiten zu verständigen, ggf. durch Aushang im Treppenhaus oder auch individuelle Terminvereinbarung mit dem einzelnen Mieter.

3) Möbel und sonstiges Mietereigentum, Bodenflächen und angrenzende Bauteile etc. im Bereich der auszuführenden Arbeiten sind durch Folie, evtl. Schaltafeln oder Ähnliches zu schützen.

A3) PREISE

Soweit und sobald Überschreitungen absehbar sind, ist hierüber dem zuständigen Bauleiter ein schriftliches Angebot einzureichen und eine gesonderte Vereinbarung über die Einkaufsabteilung zu treffen.

In den Einheitspreisen sind sämtliche Kosten, wie Lohn-, Material- und Nebenkosten enthalten, insbesondere auch:

1) Koordination / Terminabsprache(n) mit dem(den) Mieter(n) / Kundenbetreuer(n) / Bauleiter(n)

2) sämtliche Fahrt- und Transportkosten,

3) sämtliche tariflichen Zulagen wie z. B. Schmutz- und Staubzulagen, Zulagen für ekelerregende Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung,

7) das, ggf. tägliche, Säubern der Arbeitsstelle,

8) der Ausbau und Abtransport sowie die ordnungsgemäße Entsorgung, einschließlich Kippgebühren, sämtlichen Bauschutts und aller alter, schadhafter Teile. Teile, für die sich der Auftraggeber eine generelle oder einzelfallbezogene Prüfung vorbehalten hat, sind bis zu diesem Zeitpunkt, längstens jedoch für die Dauer von 10 Wochen, vom AN vorzuhalten und dürfen erst danach entsorgt werden.

9) Alle weiteren Nebenleistungen, die zur Erfüllung der in den Leistungspositionen beschriebenen Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
B) ALLGEMEINE TECHNISCHE VORBEMERKUNGEN ============================================

B1) ALLGEMEINES

Für Lieferung und Ausführung gelten neben dem Leistungsverzeichnis:

1. die neuesten DIN-Vorschriften (ausgenommen DIN 1961), VDE- und VDI-Richtlinien,

2. die Vorschriften der zuständigen Behörden z. B. Bauaufsicht, Gewerbeaufsicht, Brandverhütung, TÜV, Berufsgenossenschaften und Versorgungsbetriebe,

3. die Bestimmungen der Gerüstbauordnung,

4. die Festlegungen des jeweiligen Werkstoffherstellers. Die Werkstoffe müssen den geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) ZTV-Außenanlagen*
Zusätzliche Technische Vertragsbedingungen (ZTV)
Außenanlagen

Für Angebot und Ausführung gelten:
DIN 18320 Landschaftsbauarbeiten
DIN 18919 "Entwicklungs- und Unterhaltungspflege von Grünflächen",
ZTV Baumpflege (Zusätzlichen Technischen Vertragsbedingungen und Richtlinien für Baumpflege und Baumsanierung)

Allgemeines

Bei Erdarbeiten sind im Angebotspreis die Bodenklassen nach DIN 18300, Abschn. 2.21 bis 2.26, zu berücksichtigen wenn die Bodenklasse nicht besonders erwähnt ist.

Alle Arbeiten sind nach Plan und Angabe auszuführen. Besondere Aufmerksamkeit ist auf die Einhaltung der Grenzen zu legen. Grenzvermarkungen sind, soweit notwendig, mit Pfählen zu markieren und diese bis zur Fertigstellung der Arbeiten zu sichern.

Wegebau und Steinarbeiten

 Auskofferungen sind in der erforderlichen Tiefe herzustellen. Der gewonnene Boden ist im Gelände einzubauen bzw. zur Verwendung des Auftragnehmers abzufahren. Die Koffersohle ist, wie die Oberfläche der Wege, mit dem erforderlichen Längs- und Quergefälle herzustellen und zu verdichten; entsprechend
ist bei Randsteinen, Sandkästen, Rohrleitungsgräben u. a. zu verfahren

Alle Schichtmaße sind Fertigmaße.

Reststellen in Steinabschlußdecken sind aus dem vorgeschriebenen Material herzustellen. Die Verwendung von Kleinpflaster ist nur mit Zustimmung des Auftraggebers zulässig.
Errichtung, Vorhalten, Warten und Beseitigen einer Verkehrssicherungsabsperrung nach Wahl ist in den EP mit einzukalkulieren.

Bei der Erstellung der Tragschichten sind die Vorgaben der BTV - Landschaftsbau einzuhalten. Die Prüfung der ausreichenden Festigkeit des Erdreiches wird nicht gesondert vergütet. Zusätzliche Maßnahmen zur Verfestigung eines geschädigten Untergrundes, zum Beispiel durch den Einsatz schwerer Baugeräte werden auf Nachweis vergütet.

Betriebliche Bedingungen

Bei den o. g. Vorhaben handelt es sich um die Umgestaltung einer gemeinschaftlichen Freianlage hin zu wohnungsnahen Mietergärten. Die Arbeiten sind möglichst so durchzuführen, dass der umgebende Straßen-, Rad- und Fußgängerverkehr nicht behindert wird.

Verkehrsverhältnisse auf der Baustelle

Die Bauarbeiten können durch Anwohnerverkehr, sowie
durch den innerstädtischen Verkehr beeinträchtigt werden. Eventuelle Behinderungen hierdurch sind der Bauleitung unverzüglich anzuzeigen, berechtigen den AN aber nicht zu Nachforderungen.

Für den Verkehr freizuhaltende Flächen

Beeinträchtigungen des Fahrzeug-, Fuß-, und Radverkehrs
auf den vorgenannten Straßen und Wege sind bei den
Arbeiten im Bereich der Straßen unbedingt zu vermeiden.
Bei Arbeiten in diesem Bereich sind die Einschränkungen des Verkehrs gem. Baustellensicherungsplans auf ein Mindestmaß zu reduzieren. Für den Zeitraum der Arbeiten ist die Einholung notwendiger Sperrgenehmigungen bei der zuständigen Behörde zwingend.

Lagerplatz

Lagerplatz für Material, Maschinen und sonstige
Baustelleneinrichtung ausschließlich auf der Baustelle
und dort nur eingeschränkt vorhanden.
Anderweitige Lagerplätze werden vom Bauherrn nicht zur
Verfügung gestellt.

Besondere umweltrechtliche Vorschriften

Das Betanken von Fahrzeugen und Maschinen ist so
vorzunehmen, dass eine Boden- und Grundwasserverunreinigung auszuschließen ist. Sollten
trotzdem Stoffe in den Boden gelangen, die eine Gefährdung darstellen, so ist der Bereich auf Kosten des AN umgehend großflächig auszukoffern und zu entsorgen. Der vorherige Zustand ist auf Kosten des AN
wieder herzustellen.

Besondere Vorgaben für die Entsorgung

Für die zu entsorgenden Materialien sind die entsprechenden Entsorgungsnachweise (Lieferscheine, Wiegekarten) zu erbringen. Für die ordnungsgemäße Entsorgung sind ausschließlich Entsorgungsfachbetriebe gem. § 56 Kreislaufwirtschaftsgesetz zu benennen:
Der Nachweis der geordneten Entsorgung ist unmittelbar zu erbringen.
Die Einheitspreise der entsprechenden Leistungspostionen verstehen sich einschließlich der einzukalkulierenden
Entsorgungsgebühren.
Abrechnung erfolgt auf Grundlage des Ladegewichts und der Annahmescheine der Deponie, bzw. des
Recyclingbetriebes.
Der Auftragnehmer verpflichtet sich, beim Anfall von
Abfällen diese als Erzeuger ordnungsgemäß zu entsorgen
und die hierfür erforderlichen Vorschriften zur Durchführung der elektronischen Nachweisführung (§§ 17  22 Nachweisverordnung - NachwV), d. h. die Nachweis- und Registerpflichten und evtl. anfallender Bußgelder, in eigener Verantwortung zu beachten.
Hierzu ist es erforderlich, dass im Entsorgungsnachweis
1. der Auftragnehmer als Erzeuger aufgeführt ist,
2. die Erzeuger-Nr. dem Auftragnehmer zugeordnet ist,
3. die Begleitscheine vom Auftragnehmer unterzeichnet
werden, die Verantwortliche Erklärung zum Entsorgungsnachweis vom Vertreter des Auftragnehmers
unterzeichnet wird, das Register vom Auftragnehmer
geführt wird und der Auftragnehmer sich für die Teilnahme am elektronischen Abfallnachweisverfahren bei der Zentralen Koordinierungsstelle der Länder (ZKS- Abfall) elektronisch hat registrieren lassen und dort ein auf sich lautendes elektronisches Postfach eingerichtet hat. Durch die Unterschrift im Angebotsvordruck werden zugleich diese Vertragsbedingungen für Entsorgungsleistungen von gefährlichen Abfällen vom Bieter rechtsverbindlich abgegeben.

Schutzeinrichtungen

Für alle vorhandenen privaten und öffentlichen Flächen einschließlich sämtlicher Zufahrtsflächen sind Vorkehrungen zum Schutz derselben durch den Auftragnehmer (AN) eigenverantwortlich zu treffen.
Die Regulierung etwaiger Schäden, die durch die Benutzung des AN entstehen, obliegt dem AN.
Eine gesonderte Vergütung für die unter diesem Punkt
beschriebenen Auflagen erfolgt nicht.
Im Weiteren wird hier auf den besonderen Schutz des
vorhandenen Baum- und Strauchbestandes nach DIN 18 920
ausdrücklich hingewiesen.
Es wird hier auf die zur Verfügung gestellten und in der Planung dargestellten Bewegungsbereiche hingewiesen. Die darüber hinaus gehenden Vegetationsflächen und befestigten Flächen sind absolute Tabuzonen, die nicht befahren werden dürfen und nicht zu Lagerzwecken dienen.

Versorgungsleitungen

Der AN ist verpflichtet, sich vor Beginn der Arbeiten Informationen und Planunterlagen über die vorhandenen
Versorgungstrassen der einzelnen Versorgungsunternehmen
einzuholen.
Der Auftragnehmer (AN) hat sich ebenfalls durch - in
der ff. Leistungsbeschreibung näher aufgeführte - Suchgräben, Aufschluss über die tatsächliche Lage des vorhandenen Leitungsnetzes zu verschaffen, sowie die entsprechenden behördlichen und bauaufsichtlichen Sicherheitsbestimmungen einzuhalten.
Auf die Berücksichtigung und Einhaltung der Schutzausweisungen für die Ausführung von Bauarbeiten
im Bereich von Versorgungsleitungen der jeweiligen
Versorgungsunternehmen wird in diesem Zusammenhang
ausdrücklich hingewiesen.

Kampfmittel

Die Durchführung der Arbeiten haben mit der gebotenen
Vorsicht zu erfolgen, da ein Kampfmittelvorkommen nicht
vollständig ausgeschlossen werden kann. Sofern der
Verdacht auf Kampfmittel aufkommt, sind die Arbeiten
sofort einzustellen und der Kampfmittelbeseitigungsdienst über die Kommune bzw. über die nächste Polizeitdienststelle zu informieren.

Rodung

Die zu rodenden Gehölze befinden sich im unmittelbaren Außenanlagen- und Gebäudebereich. Die abschnittsweise Herunternahme der Gehölze unter der Beihilfe eines Hubsteigers, bzw. der Klettertechnik ist bei der Kalkulation in jedem Fall zu berücksichtigen.
Die Rodung der Wurzelstubbe kann wahlweise auch mit der Stubbenfräse erfolgen. Eine zusätzliche Vergütung je nach Wahl der Wurzelrodung erfolgt nicht.
Die Rodung der Gehölzflächen und das Abschieben der Vegetationsschicht erfolgt zum Teil in Traufbereichen verbleibender Gehölze. Die Erschwernisse für das Arbeiten in diesen Bereichen zur Schonung der Wurzelbereiche sind in die folgenden Positionen einzukalkulieren.

Erdarbeiten

Jegliche Bodenverdichtung ist auf das für die Bauausführung notwendige Maß zu reduzieren.
Die Lage der Fahrtrassen bzw. Baustraßen ist vor Baubeginn mit der Bauleitung abzustimmen

Je nach Bodenart und Witterungsverlauf ist die Bearbeitung von Böden bei Regen nicht erlaubt bzw. mit der Bauleitung vorher abzustimmen. Dies gilt insbesondere für schluff- und tonhaltige Böden ("Minutenböden").

Bei Regenwasserversickerung sind die Versickerungsbereiche unbedingt von Verdichtung freizuhalten (Tabuzonen) und mit dauerhafter Absperrung zu versehen.

Abgrabungen, Aufschüttungen und das Befahren innerhalb von Baumtraufen ist nicht gestattet.
Baumschutzmaßnahmen sind, sofern Konflikte absehbar, detailliert im Leistungsverzeichnis beschrieben. Ansonsten ist vorab die Bauleitung zu informieren.

Weitergehende, nicht beschriebene Materialnachweise wie Körnungszusammensetzung, Unbedenklichkeit etc. sind auf Verlangen der Bauleitung zu erbringen.

Bodenlieferung und -arbeiten werden nach Aufmaß und Nivellement (Urnivellement+ OK eingebautes Material) abgerechnet.
Das Nivellement ist unmittelbar vor Beginn der Arbeiten gemeinsam mit der Bauleitung des AG durchzuführen. Die entsprechenden, von der Bauleitung abgezeichneten Feldnivellements  sind in der Reinfassung im Maßstab
M = 1:200 bzw. 1:100 der Bauleitung in 2-facher Ausfertigung vorzulegen. Erd- und Bodenarbeiten  sind ohne die Zustimmung und Freigabe der Bauleitung des AN untersagt.
Ein Soll-Ist Vergleich ist zu erbringen.

Zusätzlich geliefertes Material wird nach Original-Lieferscheinen, die der Bauleitung zur Abzeichnung vorgelegt werden müssen, abgerechnet.

Die Freigabe der Flächen zur Bearbeitung ist mit der örtlichen Bauleitung abzustimmen.

Über die Lage von Versorgungsleitung hat der Anbieter sich vorab zu informieren. Erschwerte Arbeitsverhältnisse bedingt durch Versorgungsleitungen oder sonstiger Hindernisse berechtigen zu keinerlei Nachforderungen.

Pflanzliste

Nachfolgend beschriebene Positionen der Pflanzen beinhalten das Abladen, den Transport innerhalb der Baustelle, sowie die Lagerung und den Schutz der Pflanzen gegen Austrocknung bis zur Pflanzung.
Maßnahmen / Pflege der Pflanzen nach Pflanzung ist gesondert beschrieben und wird gesondert abgerechnet.

Nach der Anlieferung sind die Pflanzen unverzüglich zu pflanzen. Sollte dieses nicht möglich sein beträgt die maximale Lagerungszeit von Ballenpflanzen auf der Baustelle 48 h nach Anlieferung, die maximale Lagerungszeit für ballenlose Gehölze beträgt max. 24 h Stunden nach Anlieferung.Bis dahin sind geeignete Maßnahmen vom AN zu treffen, die Schädigungen durch Frost, Überhitzung, Austrocknung ausschließen.
Nach Ablauf der vorgenannten Lagerungszeit sind die Pflanzen geordnet und fachgerecht einzuschlagen und zu wässern.
Einschlagsflächen sind nach Entnahme der Pflanzen zu planieren und im vorherigen Zustand wieder herzustellen.
Diese Leistungen zum Schutz der Pflanzung werden nicht gesondert vergütet.
Es ist alleinige Sache des AN, den Bauablauf so zu koordinieren, dass ein lückenloser, pflanzenschonender
Ablauf der Pflanzung gewährleistet ist. Dieses beinhaltet
ebenfalls die abschnittsweise Anlieferung der Pflanzungen nach Baufortschritt und Flächenfreigabe.

Die nachfolgend beschriebenen Pflanzarbeiten verstehen sich einschließlich der Auslegung der Pflanzen vor der Pflanzung, sowie den eventuell erforderlichen Rückschnitt der Wurzeln und der Triebe.

Die Qualität der angelieferten Gehölze muss den
Gütebestimmungen für Baumschulpflanzen entsprechen.
Ausführung der Arbeiten gemäß
DIN 18 916 "Pflanzung und Pflanzarbeiten "

Die angegebenen Pflanzenarten und Pflanzensorten sind bindend.
Eine Lieferung von Alternativen ist nur zulässig nach vorheriger Rücksprache mit dem AG.

Fertigstellungspflege

Die im LV beschriebenen Arbeiten der Fertigstellungspflege beginnen nach Feststellung des AG bzw. der BÜ der vertragsgemäße Pflanzung bzw. Aussaat und erstrecken sich über 12 Monate. Danach erfolgt die Abnahme der Fertigstellungspflege.
Unabhängig davon erfolgt die Abnahme der Pflanzung im letzten Drittel des folgenden Monats Juni (Johannistrieb).
Fertigstellungspflege gemäß DIN 18916 und DIN 18917 und entsprechend der in den nachfolgenden Positionen aufgeführten Spezifikationen.
Pflegearbeiten sind in eigener Verantwortung des AN nach Bedarf auszuführen. Jeder Arbeitsgang ist der BÜ einen Arbeitstag vor der Ausführung anzuzeigen. Pflegerapporte sind der BÜ am Tag nach der Ausführung der Arbeiten zu übersenden. Der Einheitspreis ist für die jeweilig angegebene Anzahl der Arbeitsgänge je m2/Stk zu berechnen. Mehr- oder Minderleistungen werden linear entsprechend der gemeldeten und anerkannten Anzahl der Arbeitsgänge abgerechnet.
Nicht angemeldete bzw. nicht anerkannte Pflegegänge werden nicht vergütet.
Die Verwendung chemischer Unkrautbekämpfungsmittel ist nicht gestattet.
Während der Dauer der Fertigstellungspflege trägt der AN die Beweislast (VOB Teil B). Das Recht auf Nachbesserung u. Minderung liegt nach wie vor beim AG. Bis zur Abnahme trägt der AN die Gefahr für die weitere Entwicklung der Pflanzen/Ansaat.

### Bereich 01

#### Abschnitt 01.01 Baustelleneinrichtung

**01.01.0010 Baustelleneinrichtung**
*** Pauschalposition
Menge: 1,000 psch

**01.01.0020 Baustrom**
*** Bedarfsposition ohne GB
Menge: 1,000 Stk

**01.01.0030 Bauwasser**
*** Bedarfsposition ohne GB
Menge: 1,000 Stk

**01.01.0040 Überfahrschutz Baustrom oder -wasser**
Überfahrbahrer Leitungsschutz aus Kunststoff in Signalfarben  inkl. 2 Stk. Signal-Baken (rechts und links) mit Standfuß und batteriebetriebenem Signallicht.
Übergang bis 1,5m Wegbreite
Menge: 2,000 Stk

**01.01.0050 Bauzaun, 2 m hoch, einrichten, vorhalten, räumen**
Bauzaun, auf unbefestigtem und befestigtem Untergrund,
nicht unterkriechbar, aus Einzelelementen, verzinkter
Stahlrohrrahmen vergittert, mit Standfüßen,
Zaunoberkante über OK Gelände 2,0 m.
Die einzelnen Bauzaunelemente sind durch
Verbindungsteile fest und unverrückbar miteinander zu
verschrauben. Der Bauzaun ist für den jeweiligen
Bauabschnitt aufzustellen und vorzuhalten und innerhalb
der Bauabschnitte zu transportieren. Das
arbeitstägliche, auch mehrmalige, Öffnen und Schließen,
sowie das Herstellen, Umsetzen und Räumen des Bauzauns
ist in den EP einzukalkulieren.
Die Sicherung und Einfriedung von Lager- und/oder
Bauflächen ist nicht Bestandteil dieser Position und
ist als Baustelleneinrichtung in die Einheitspreise
einzurechnen.
Abgerechnet wird die Länge des aufgebauten Bauzauns
parallel zum Rohrgraben einmalig auf jeder Seite.
Menge: 75,000 m

**01.01.0060 Überfahrten Stahlplatte Verkehrslast SLW 60**
Überfahrten für verkehrstechnische Belange liefern
(Stahlplatten), verkehrssicher einbauen (anrampen), warten,
für die Dauer der Nutzung vorhalten, aufnehmen und
abtransportieren. Einschließlich der erforderlichen
Auflagerausbildung und Herstellung etwaiger erforderlicher
Anrampungen. Für eine Verkehrslast SLW 60. Abgerechnet
wird nach m² überdeckter Baugrube unter Berücksichtigung
der Sollgrabenbreiten. Ein geprüfter statischer Nachweis ist unaufgefordert ohne besondere Vergütung vorzulegen. Ein bis zu dreimaliges Öffnen und wieder Abdecken der
Baugrube einschließlich seitlicher Lagerung der Abdeckung
pro Tag ist für die Länge der Bauzeit einzurechnen.
Überfahrten, welche baubetrieblichen Belangen dienen, sind
in die Position Baustelleneinrichtung einzurechnen und
werden in dieser Position nicht vergütet.
Menge: 10,000 m2

#### Abschnitt 01.02 Abbrucharbeiten

**01.02.0010 Gehwegplatten aufnehmen, abfahren**
Plattenbelag aufnehmen, in Teilflächen, Art: Betonplatten
verschiedener Abmessungen, verlegt in Sand/Brechsand,
Plattendicke 4-6 cm, anfallende Stoffe entsorgen, einschl.
Entsorgungskosten.
Menge: 3,000 m2

**01.02.0020 Blockstufe abbrechen und entsorgen ca. 1m Länge**
Fachgerechter Abbruch einer bestehenden Blockstufe aus Beton, einschließlich vollständigem Ausbau aus dem Untergrund. Lösen der Stufe ggf. unter Einsatz von Aufbruchgeräten, einschließlich Trennung vom Unterbau bzw. vorhandenen Bettungsmaterial. Aufnahme, Verladen und fachgerechter Abtransport sowie Entsorgung des anfallenden Materials gemäß geltendena Vorschriften. Untergrund nach Abbruch grob planumartig herstellen. Beschädigungen angrenzender Bauteile sind zu vermeiden.
Menge: 2,000 Stck

**01.02.0030 Stahlbetonmäuerchen teilweise abbrechen inkl. Schneiden und Verspachteln**
Fachgerechter Teilabbruch eines bestehenden Stahlbetonmäuerchens mit Abmessungen von 40 cm Stärke. Vor Abbruch lot- und fluchtgerechtes Einschneiden des Stahlbetons zur Herstellung sauberer Abbruchkanten. Anschließendes Lösen und Zerkleinern des Stahlbetons unter Einsatz geeigneter Geräte einschließlich Durchtrennen der vorhandenen Bewehrung. Aufnahme, Verladen und fachgerechter Abtransport sowie Entsorgung des anfallenden Materials gemäß geltenden Vorschriften. Herstellen sauberer Schnittflächen, einschließlich Nachbearbeitung und Verspachteln/Glätten der verbleibenden Schnittkanten. Untergrund im Anschluss grob planumartig herstellen. Beschädigungen angrenzender Bauteile sind zu vermeiden (angrenzendes Pflaster ist denkmalgeschützt).
Menge: 5,000 m3

**01.02.0040 Stahlgitterzaun H=1,60 m rückbauen inkl. Fundamentabbruch**
Fachgerechter Rückbau eines bestehenden Stahlgitterzauns mit einer Höhe von ca. 1,60 m über gesamte Länge. Ausbau der Zaunfelder sowie Entfernen der Pfosten einschließlich Freilegen und Abbruch der zugehörigen Betonfundamente.
Zwei Pfosten für den späteren Einbau lagern.
Anfallende Materialien aufnehmen, laden und nach Vorgabe lagern oder entsorgen. Fläche grob planumartig herstellen.
Menge: 5,000 m

**01.02.0050 Zaunende anpassen, Pfosten versetzen, Feld schneiden und montieren**
Anpassen eines bestehenden Stahlgitterzauns infolge Rückbau, einschließlich Herstellen eines neuen Zaunendes. Vorhandenes Stahlgitterfeld auf erforderliches Maß zuschneiden inkl. fachgerechter Nachbearbeitung der Schnittkanten. Versetzen eines vorhandenen Pfostens an neue Position einschließlich Herstellung eines neuen Betonfundaments und lot- sowie fluchtgerechter Ausrichtung. Wiedermontage und Befestigung des angepassten Zaunfeldes am versetzten Pfosten einschließlich aller erforderlichen Befestigungsmittel.
Menge: 2,000 Stk

**01.02.0060 Stahlgittertor H=1,60 m, B≈1,00 m rückbauen inkl. Fundamente**
Fachgerechter Rückbau eines bestehenden Stahlgittertors passend zu einem Stahlgitterzaun, mit einer Höhe von ca. 1,60 m und einer Breite von ca. 1,00 m. Ausbau des kompletten Tors einschließlich Torflügel, Bänder, Schloss und Beschläge sowie der zugehörigen Pfosten. Freilegen und Abbruch der vorhandenen Betonfundamente der Torpfosten. Sämtliche Bauteile demontieren, aufnehmen, verladen und nach Vorgabe lagern oder fachgerecht entsorgen. Entstandene Flächen grob verfüllen und planumartig herstellen. Beschädigungen angrenzender Bauteile sind zu vermeiden.
Menge: 1,000 Stck

**01.02.0070 Betonpflaster aufnehmen, abfahren**
*** Bedarfsposition ohne GB
Pflaster aufnehmen, Beton-Verbundpflaster, Dicke 80
mm,Bettung aus Sand, Dicke ca. 4 cm aufnehmen und
entsorgen, in Teilflächen, Parkflächen.
Fugenfüllung aus Sand/Brechsand. Anfallende Stoffe
entsorgen, einschl. Entsorgungskosten.
Menge: 1,000 m2

**01.02.0080 Betonsteinpflaster aufnehmen, säubern und lagern**
Pflaster aufnehmen, Beton-Verbundpflaster, Dicke 80 mm, Bettung aus Sand Dicke ca. 4 cm aufnehmen und lagern, fachgerecht entsorgen, Teilflächen, Gehwegen und Parkflächen. Fugenfüllung aus Sand/Brechsand. Steine säubern und nach besonderer Anordnung des AG innerhalb der Baustelle lagern.
Menge: 48,000 m2

**01.02.0090 Tiefbordsteine aufnehmen, abfahren**
Tiefbordsteine jeder Art und Größe, in Beton versetzt,
einschl. Betonfundament aufnehmen bzw. abbrechen
und die Aufbruchmaterialien gemäß Vorbemerkungen
entsorgen.
Menge: 56,500 m

**01.02.0100 Asphaltbelag ca. 15 cm aufnehmen auf denkmalgeschütztem Pflaster**
Fachgerechter Rückbau eines auf historischem bzw. denkmalgeschütztem Pflaster aufgebrachten Asphaltbelags mit einer mittleren Stärke von ca. 15 cm. Asphaltbelag erschütterungsarm und substanzschonend aufnehmen, sodass Beschädigungen des darunterliegenden Pflasterbestandes vermieden werden. Erforderliche Trennschnitte herstellen, Asphalt lagenweise lösen und aufnehmen. Ausgebautes Material verladen, abtransportieren und fachgerecht entsorgen. Nach Freilegung des Pflasters lose Anhaftungen und Reststoffe schonend entfernen. Besondere Sorgfalt zum Schutz des denkmalgeschützten Bestandes ist einzuhalten. Sämtliche Nebenleistungen sind einzurechnen.

Teilfläche von bis zu 5m²
Menge: 5,000 m2

#### Abschnitt 01.03 Rohdungsarbeiten

**01.03.0010 Jungbaum roden 10cm,**
*** Bedarfsposition ohne GB
Katalog-Nr. Stamm_MLV_NB/5000-1/ 2. . 1.
Jungbaum fällen,
Stammdurchmesser 10 cm,
Wuchshöhe ca. 6 m
inkl. Rodung des Wurzelstockes. Stammdurchmesser
in 1 m Höhe gemessen.
Standfeste Auffüllung der Grube entsprechend der vorgefundenen Bodenschichten
Material laden und abfahren und ordnungsgemäß entsorgen.
Menge: 1,000 St

**01.03.0020 Laubbäume roden 20-40cm,**
*** Bedarfsposition ohne GB
Katalog-Nr. Stamm_MLV_NB/5000-1/ 2. . 2.
Laub- und Nadelbäume  fällen,
Stammdurchmesser 20 -40 cm,
Wuchshöhe ca. 10-12 m
inkl. Rodung des Wurzelstockes. Stammdurchmesser
in 1 m Höhe gemessen.
Standfeste Auffüllung der Grube entsprechend der vorgefundenen Bodenschichten
Material laden und abfahren und ordnungsgemäß entsorgen.
Menge: 1,000 St

**01.03.0030 Laubbäume roden 41-60cm,**
*** Bedarfsposition ohne GB
Katalog-Nr. Stamm_MLV_NB/5000-1/ 2. . 3.
Laub- und Nadelbäume  fällen,
Stammdurchmesser 40 -60 cm,
Wuchshöhe ca. 10-12 m
inkl. Rodung des Wurzelstockes. Stammdurchmesser
in 1 m Höhe gemessen.
Standfeste Auffüllung der Grube entsprechend der vorgefundenen Bodenschichten
Material laden und abfahren und ordnungsgemäß entsorgen.
Menge: 1,000 St

**01.03.0040 Solitärstrauch fällen mehrstämmig**
*** Bedarfsposition ohne GB
Katalog-Nr. Stamm_MLV_NB/5000-1/ 2. . 4.
Solitärstrauch fällen,
Kronendurchmesser ca. 3 m,
Wuchshöhe ca. 2,50-5,00 m
Mehrstämmig
inkl. Rodung des Wurzelstockes. Stammdurchmesser
in 1 m Höhe gemessen.
Standfeste Auffüllung der Grube entsprechend der vorgefundenen Bodenschichten
Material laden und abfahren und ordnungsgemäß entsorgen.
Menge: 1,000 St

**01.03.0050 Wurzelstubben roden 20-40cm,**
*** Bedarfsposition ohne GB
Katalog-Nr. Stamm_MLV_NB/5000-1/ 2. . 5.
Wurzelstubben fällen, Stammdurchmesser 20 -40 cm,
Stammhöhe bis 1 m
inkl. Rodung des Wurzelstockes. Stammdurchmesser
in 1 m Höhe gemessen.
Standfeste Auffüllung der Grube entsprechend der vorgefundenen Bodenschichten
Material laden und abfahren und ordnungsgemäß entsorgen.
Menge: 1,000 St

**01.03.0060 Wurzelstubben roden 41-60cm,**
*** Bedarfsposition ohne GB
Katalog-Nr. Stamm_MLV_NB/5000-1/ 2. . 6.
Wurzelstubben fällen, Stammdurchmesser 41 -60 cm,
Stammhöhe bis 1 m
inkl. Rodung des Wurzelstockes. Stammdurchmesser
in 1 m Höhe gemessen.
Standfeste Auffüllung der Grube entsprechend der vorgefundenen Bodenschichten
Material laden und abfahren und ordnungsgemäß entsorgen.
Menge: 1,000 St

**01.03.0070 Strauchartigen Gehölzaufwuchs bis 2,00 m einschließlich Wurzelwerk roden**
Strauchartigen Gehölzaufwuchs, inkl. Hecken einschließlich Bodendecker und Wurzelwerk roden
Wuchshöhe: 100-200 cm
Material laden und abfahren und ordnungsgemäß entsorgen.

Der Nachweis der geordneten Entsorgung
ist unmittelbar zu erbringen.
Eventuelle Annahmegebühren sind in den Einheitspreis
mit einzukalkulieren.

Abrechnung nach Voraufmaß in der Horizontalprojektion.
Menge: 5,000 m2

**01.03.0080 trauchartigen Gehölzaufwuchs bis 1,00 m einschließlich Wurzelwerk roden**
Strauchartigen Gehölzaufwuchs einschließlich Bodendecker und Wurzelwerk roden.
wie vor, jedoch
Wuchshöhe: bis 100 cm
Menge: 10,000 m2

**01.03.0090 Vegetationsschicht abschieben**
Vegetationsschicht Wiesenfläche  Aufwuchshöhe bis 20 cm, einschließlich Vegetationsnarbe, Wurzelraum,  Narbenstärke 10 cm stark abschieben, laden und entsorgen.
Der Deckungsgrad der Wiese mit Grasbewuchs beträgt ca. 80%.
Das Material ist ordnungsgemäß abzutransportieren und zu entsorgen.
Preis einschließlich Entsorgungskosten.
Abrechnung nach Voraufmaß in der Horizontalprojektion.
Menge: 147,500 m2

**01.03.0100 Pflanzschicht auf Pflaster aufnehmen und entsorgen**
*** Bedarfsposition ohne GB
Abtragen und fachgerechtes Entfernen einer auf vorhandener Pflasterfläche befindlichen Pflanz- und Oberbodenschicht (Grasnarbe, Unkrautbewuchs, humose Anteile), im Mittel bis ca. 5–10 cm Stärke. Lösen und Aufnehmen der Schicht vorzugsweise maschinell, einschließlich händischer Nacharbeit. Abtransport und fachgerechte Entsorgung des Materials gemäß geltenden Vorschriften. Anschließende Reinigung der Pflasteroberfläche von anhaftenden Bodenresten, sodass die ursprüngliche Pflasterstruktur wieder freiliegt. Beschädigungen am Bestand sind zu vermeiden.
Menge: 1,000 m2

#### Abschnitt 01.04 Erdarbeiten

**01.04.0010 Planum Unterboden im Bereich Vegetationsflächen**
Planum des Unterbodens
zur Aufnahme des Oberbodens im Bereich der Vegetationsflächen angrenzend an neue Pflasterflächen,
Auf- und Abtrag bis 50 cm,
zulässige Abweichung von der Nennhöhe +- 2 cm.
einschließlich der tiefgründigen Lockerung (30cm) des Untergrundes.

Abrechnung in der Horizontalprojektion.
Menge: 122,000 m2

**01.04.0020 Oberboden abtragen und für Wiedereinbau lagern**
Oberboden (Mutterboden), im Mittel 0,2 m dick, lösen, abheben und in Mieten im Bereich der Baustelle für einen späteren
Wiedereinbau fachgerecht lagern.
Aus den Bereichen: Grünanlagen und spätere Wege und STPL.
Menge: 50,000 m3

**01.04.0030 Zulage Oberboden abtragen in Rücksichtsnahme auf Wurzeln**
Zulage zum Oberbodenabtrag für das fachgerechte Lösen, Aufnehmen und Laden von Oberboden im Bereich vorhandener Baumwurzeln. Die Arbeiten sind unter besonderer Rücksichtnahme auf den Wurzelbestand auszuführen. Freilegen von Wurzeln ausschließlich mittels Handschachtung oder wurzelschonender Geräte. Wurzeln dürfen weder beschädigt noch entfernt werden. Erforderliche Mehraufwendungen durch erschwerte Arbeitsbedingungen, behutsames Arbeiten, Freilegen und Umfahren von Wurzeln sowie Schutzmaßnahmen für den Baumbestand sind einzurechnen. Aushubmaterial aufnehmen, innerhalb der Baustelle fördern und nach Vorgabe lagern oder abtransportieren.
Menge: 8,000 m3

**01.04.0040 Suchgraben/ Handschachtung**
Suchgraben zum Feststellen von Leitungen, Versorger, o.„. herstellen
Boden für Suchgraben und Kopflöcher ausheben zur
Freilegung von Kabeln und Rohrleitungen, Aushub im Bereich
der vorhandenen Leitungen von Hand, mit Behinderung durch
Ver- und Entsorgungsleitungen, ab Geländeoberflähe, Aushub
seitlich lagern, verfüllen und verdichten, Aushubtiefe bis 1,75
m, Verbau und Wasserhaltung ist einzurechnen.
Bodenverdrängung 30 bis 50%. Das Einsanden der Leitungen
mit Sand 0/4 mm (bis mind. 30 cm über den Leitungen) ist
einzurechnen.
Nicht geeignetes Material ist zu entsorgen und durch
Füllboden zu ersetzen. Suchschachtung sind durch Fotos zu
dokumentieren.
Menge: 15,000 m3

**01.04.0050 Oberboden abtragen, in Miete setzen, verladen und abfahren**
Oberboden (Mutterboden) gem. Deklarierung des
Bodengutachten, im Mittel 0,2 m dick, lösen, abheben und auf
bauseits vorhandene Maschinen zur Abfuhr verladen und
abfahren. Eine bauseitige Zwischenlagerung ist in den EP mit
einzukalkulieren. Ebenso, die evtl. Folienabdeckung bei langen Lagerzeiten um Bewuchs zu vermeiden. Die Entsorgung hat fachgerecht zu erfolgen
und ist entsrechend einzukalkulieren.
Die Hinweise aus dem Bodengutachten sind zu berücksichtigen.
Aus den Bereichen:
Grünflächen
Mengenermittlung nach Aufmaß an der Entnahmestelle.
Menge: 15,000 m3

**01.04.0060 Mit Oberboden angedeckte Flächen ansäen**
Feinplanum herrichten, Grassamenmischung
Landschaftsrasen, RSM 7.1.1 - Landschaftsrasen B ohne
Kräuter. Saatgutmenge 20 g/m2, die Saatgutmischung ist
mit Gräsersorten auszustatten, die in der RSM/FLL in
die höchste Eignungsstufe eingeordnet sind, Flächen
andrücken bzw. leicht anwalzen.
Menge: 250,500 m2

**01.04.0070 Oberboden liefern und i.M. 30 cm dick andecken.**
*** Bedarfsposition ohne GB
Unbelasteten Oberboden liefern und in einer Dicke von i.M. 30
cm im Bereich von ebenen und geneignten Flächen
andecken.
Der Herkunftsnachweis ist vor Einbau der örtlichen Bauleitung
vorzulegen.
Menge: 1,000 m3

**01.04.0080 Gräben für Elektroleitungen**
*** Bedarfsposition ohne GB
Leitungsgräben für Elektrokabel, maschinell oder von Hand
herstellen. Boden bauseits lagern. Grabensohle glätten und
abstampfen. In den erstellten Kabelgraben ist vor Verlegung
der Kabel ein Sandbett herzustellen. Der AG stellt dem AN
Trassenwarnband zur Verfügung, welches er beim Schließen
des Kabelgrabens in diesen einbringen muss.
Nach Verlegen der Leitungen sind die Gräben lagenweise in
Schichten von 30 cm zu verfüllen und zu verdichten. Die
ersten 30 cm über den Leitungen, sowie die Leitungsbettung
sind ausschließlich mit steinfreiem Boden auszuführen. Der
durch die Leitungen verdrängte Boden ist zu lösen, zu laden
und durch den AN abzufahren.
Grabentiefe mit Mitte 0,60 m
Grabenbreite im Mittel 0,5 m
Einschließlich aller erforderlichen Nebenarbeiten
(Wasserhaltung, etc...) und Entsorgungskosten
Menge: 22,000 m

#### Abschnitt 01.05 Tragschicht und Pflasterarbeiten

**01.05.0010 Schottertragschicht 0/45, gebr. Naturstein 30 cm liefern und einbauen**
Schottertragschicht aus Mineralgemisch natürlicher Gesteinskörnung, gem. DIN 18315, ZTV SoB-StB, Bauweise Rad- und Gehwege RStO, Verformungsmodul Ev2 ≥ 80 MPa, Widerstand gegen Zertrümmerung SZ26, Verdichtungsgrad DPr ≥ 103, wasserdurchlässig kf ≥ 5,4x10-5 m/s, aus Baustoffgemisch für Schottertragschicht, ohne RC-Baustoffe und industriell hergestellte Gesteinskörnungen, Körnung 0/45 mm, Schichtdicke 30 cm, erhöhte Ebenheitsanforderung ≤ 1,0 cm innerhalb einer 4 m langen Messstrecke. Die Prüfprotokolle der Eigenüberwachung und Prüfzeugnisse des Materials sind der BÜ vorzulegen. Einbaustärke in verdichtetem Zustand, Einbau in Teilflächen.
Die Erschwernis beim kleinteiligen Einbau im Bereich  der Fassaden Traufstreifen und unterhalb der Balkone ist im Angebotspreis zu berücksichtigen.
Einbauort: Pflasterfläche und Tragschicht unterhalb Traufstreifen
Menge: 120,000 m2

**01.05.0030 vorh. Pflaster- Plattenbelag kleinflächig wiederverlegen**
Vorher aufgenommene Pflastersteine aus Beton grob säubern und mit 4 mm (3-5 mm) Fugen
unter Beachtung der DIN 18 318 und ZTV P-StB fachgerecht zwischen neuem und altem Pflaster verlegen, verfugen und abrütteln.
Verlegung im vorh. Verband.
Die Leistung versteht sich inkl. des Einbaus aller Halb-, Anfangs- bzw. Endsteine.

Maße: 20 cm x 10 cm x 8 cm

Einschließlich Lieferung und Herstellung der Pflasterbettung:
3-5 cm im verdichteten Zustand
aus Brechsand/Splittgemisch 0/5 mm.
Die Bettung muss so beschaffen sein,
dass diese dauerhaft wasserdurchlässig und gegenüber
der Tragschicht ausreichend filterstabil ist.
Anforderungen  gemäß TL Gestein-StB
Erstellung der Bettung unter Beachtung der DIN 18 318 und der ZTV P-StB.

Einbaubereich: neue Zufahrt
Menge: 48,000 m2

**01.05.0040 Betonpflaster anpassen, Naßschneider**
Vorgenanntes Betonpflaster an den Kanten und An-
schlüssen mit Diamantschneider (Naßschneider) sauber anpassen.
Mindeststeingröße 1/3 des Gesamtsteins.
Hinweis: Pflasterschnitte, die aufgrund einer fehlerhaften Ermittlung des Pflasterrasters durchzuführen sind, werden nicht vergütet!
Menge: 25,000 m

**01.05.0060 Gossensteine 24×16×14 cm in Betonbettung als Pflasterbahn/Bänderung liefern und versetzen**
Liefern und fachgerechtes Herstellen einer Pflasterbahn als Einfassung der Stellplätze aus Beton-Gossensteinen im Format 24 × 16 × 14 cm (L × B × H), Farbe grau (oder gleichwertig). Einbau gemäß Planung in gerader oder geschwungener Linienführung. Versetzen der Steine in Bettung aus Ortbeton, höhen- und fluchtgerecht mit dichter Fuge, einschließlich Rückenstütze aus Beton zur seitlichen Sicherung. Erforderliche Anpassungsarbeiten sind einzurechnen. Fugen verfüllen und Oberfläche reinigen. Ausführung gemäß den geltenden technischen Regelwerken und anerkannten Regeln der Technik.

Einbauort: Randeinfassung STPL / Materialtrennung
Menge: 34,500 m

**01.05.0070 Tiefbordsteine 8/30/100 cm grau in Betonbettung liefern und setzen**
Liefern und fachgerechtes Setzen von Tiefbordsteinen aus Beton im Format 8/30/100 cm (B × H × L), Farbe grau, als Randeinfassung für Pflasterflächen. Einbau gemäß Planung. Versetzen der Bordsteine in Bettung aus Magerbeton (z. B. C12/15), höhen- und fluchtgerecht ausgerichtet, einschließlich Ausbildung einer Betonrückenstütze zur dauerhaften seitlichen Sicherung. Fugen mit geeignetem Material herstellen. Erforderliche Anpassungsarbeiten und Zuschnitte sind einzurechnen. Oberfläche reinigen und angrenzende Bauteile unbeschädigt belassen. Ausführung gemäß den geltenden technischen Regelwerken und anerkannten Regeln der Technik.
Menge: 59,500 m

**01.05.0080 Betonpflaster passend zu Bestandspflaster liefern und einbauen**
Liefern und fachgerechtes Verlegen von Betonpflastersteinen passend zum vorhandenen Bestandspflaster, inkl. Bettung aus Edelbrechsand-Splitt 2/5 mm (Dicke 40 mm ± 10 mm), Verfugung mit Edelbrechsand-Splitt 1/3 mm sowie Abrütteln der Pflasterfläche. Pflastersteine mit ebener Oberfläche, gefasten Kanten und Rutschwiderstand SRT ≥ 55. Ausführung gemäß DIN 18318. Belastbar für PKW-Verkehr und leichten Lieferverkehr. Musterstein vor Ausführung zur Freigabe durch die Bauleitung vorzulegen.

Fabrikat mit optisch passender Oberfläche zu Bestandspflaster:

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
Steinformat: LxBxD 20x10x8-10cm

Angebotenes Produkt:
Menge: 110,000 m2

**01.05.0090 STPL-Markierung durch Austausch einzelner Pflastersteine**
Ausbauen und fachgerechtes Entsorgen einzelner Betonpflastersteine aus vorhandener Pflasterfläche sowie Liefern und Einbauen von Pflastersteinen gleicher Abmessung und Oberflächenbeschaffenheit, jedoch in abweichender Farbe zur Herstellung einer taktilen/optischen Markierung (STPL-Markierung).
Die Markierung ist entsprechend den Planvorgaben herzustellen. Hierbei ist in einer Pflasterreihe jeweils jeder dritte Pflasterstein gegen einen farblich kontrastierenden Pflasterstein auszutauschen. Einschließlich aller erforderlichen Schneid-, Anpassungs-, Verfugungs- und Nachverdichtungsarbeiten sowie Wiederherstellung der angrenzenden Pflasterflächen.
Fabrikat und Farbton des Markierungssteins nach Vorgabe der Bauleitung. Musterstein vor Ausführung zur Freigabe vorlegen.

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Menge: 22,000 m

#### Abschnitt 01.06 STPL Wassergebunden auf Wurzelbrücke

*Hinweis: Hinweis zur wassergebundenen Schicht*
Die wassergebundene Wegedecke ist auf der Wurzelbrücke herzustellen. Dabei sind die Vorgaben und Systemanforderungen des jeweiligen Wurzelbrückenherstellers hinsichtlich der aufzubringenden Schichten und Schichtdicken einzuhalten.

Die nachfolgenden Positionen dienen als Entscheidungsgrundlage für eine mögliche Ausführung der Wurzelbrücke mit wassergebundener Decke als Alternative zur Pflaster- oder Gitterrosteindeckung und sind entsprechend marktgerecht und realistisch zu kalkulieren.

**01.06.0030 Mineralgemisch als Ausgleichsschicht herstellen**
*** Bedarfsposition ohne GB
Liefern und Einbau einer Ausgleichs- bzw. Bettungsschicht aus geeignetem Mineralgemisch (z. B. 0/16), Dicke ca.5 cm mindestens dreifache Korngröße, höhen- und profilgerecht abgezogen und leicht verdichtet.
Menge: 27,500 m2

**01.06.0040 Wassergebundene Decke herstellen**
*** Bedarfsposition ohne GB
Liefern und fachgerechtes Herstellen einer wassergebundenen Deckschicht aus geeignetem Wegedeckenmaterial (z. B. 0/5 oder 0/8), Dicke ca. 4–6 cm. Material lagenweise aufbringen, profilgerecht abziehen, anfeuchten und intensiv verdichten (walzen), bis eine geschlossene, tragfähige Oberfläche entsteht. Oberfläche eben und mit ausreichendem Gefälle herstellen.
Menge: 27,500 m2

**01.06.0050 Oberfläche nachverdichten und einschlämmen**
*** Bedarfsposition ohne GB
Nachbehandlung der wassergebundenen Decke durch Nachnässen, Nachverdichten und ggf. Einschlämmung von Feinmaterial zur Verbesserung der Bindigkeit und Oberflächenfestigkeit.
Menge: 27,500 m2

#### Abschnitt 01.07 Wurzelbrücke

**01.07.0010 Wurzelbrücke Radix bis 15 kN für Überpflasterung liefern und einbauen**
*** Grundposition ZZ -1.0
Liefern und fachgerechter Einbau eines Wurzelbrückensystems (z. B. Radix oder gleichwertig) für eine Radlast von bis zu 15 kN zur Überbrückung von Wurzelräumen unter Pflasterflächen, geeignet für PKW‑belastete Flächen und zur vollständigen Überpflasterung.
Das System umfasst folgende Komponenten:

- HUNO® Geotextil als Trenn- und Schutzlage
- Feinmaschige Gitterabdeckung
- Wurzelbrückenelemente (Tragkonstruktion)
- HUNO® Schraubfundamente zur lastabtragenden Gründung
- Systemzugehörige Verbindungselemente

Einbau gemäß Herstellervorgaben auf vorbereitetem Untergrund, einschließlich lagegerechter Verlegung und Montage aller Systembestandteile. Herstellung eines kraftschlüssigen Gesamtaufbaus mit gleichmäßiger Lastverteilung. Oberfläche zur Aufnahme des nachfolgenden Pflasteraufbaus höhen- und profilgerecht herstellen.
Menge: 27,500 m2

**01.07.0020 Wurzelbrücke Radix bis 15 kN mit Gitterrost liefern und einbauen**
*** Wahlposition ZZ -1.-1
Wie vor jedoch mit Gitterrost statt für Pflasterbelag.

Liefern und fachgerechter Einbau eines Wurzelbrückensystems (z. B. Radix oder gleichwertig) für eine Radlast von bis zu 15 kN mit integrierter Gitterrostabdeckung. System geeignet für PKW‑belastete Flächen zur Sicherstellung von Belüftung und Schutz des Wurzelraums. Einbau gemäß Herstellervorgaben einschließlich Unterkonstruktion, Einpassen der Gitterroste sowie höhen- und fluchtgerechter Anschluss an angrenzende Beläge. Oberfläche sauber und höhengleich anarbeiten.
Menge: 27,500 m2

**01.07.0030 Pflasteranschlagskante für Wurzelbrücke liefern und herstellen**
Liefern und fachgerechtes Herstellen einer Pflasteranschlagskante als seitliche Einfassung des Wurzelbrückensystems (z. B. Radix oder gleichwertig). Ausführung gemäß Systemvorgaben zur Aufnahme von Verkehrslasten bis 15 kN und zur Sicherung der angrenzenden Pflasterflächen gegen Verschiebung. Einbau einschließlich Befestigung, höhen- und fluchtgerechter Ausrichtung sowie erforderlicher Anpassungsarbeiten. Anschluss an angrenzende Flächen fachgerecht herstellen.
Menge: 55,000 m

**01.07.0040 Betonpflaster passend zu Bestandspflaster liefern und einbauen**
Liefern und fachgerechtes Verlegen von Betonpflastersteinen, passend zum vorhandenen Bestandspflaster, nach Herstellerangaben der Wurzelbrücke auf Wurzelbrücke liefern und einbauen. Belastbar für PKW-Verkehr und leichten Lieferverkehr. Musterstein vor Ausführung zur Freigabe durch die Bauleitung vorzulegen.

Fabrikat mit optisch passender Oberfläche zu Bestandspflaster:

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
Steinformat: LxBxD 20x10x8-10cm

Angebotenes Produkt:
Menge: 27,500 m2

#### Abschnitt 01.08 Sonstiges

**01.08.0010 "Biodiversitätshaufen" auf Dachbegrünung herstellen**
"Biodiversitätshaufen" auf extensiv/intensiv begrünten Dachflächen herstellen
Herstellen von Biodiversitätshaufen auf vorhandenen begrünten Dachflächen zur Förderung der Artenvielfalt. Die Biodiversitätshaufen sind aus bereitgestellten Totholzelementen sowie Kies- und Natursteinen unterschiedlicher Korngrößen und Abmessungen herzustellen.
Die Anordnung und Zusammensetzung der Materialien erfolgt als strukturreiche Kleinbiotope mit Hohlräumen, Besonnungs- und Rückzugsbereichen für Insekten und andere Kleintiere. Die Lage der Biodiversitätshaufen ist mit der Bauleitung abzustimmen.
Einschließlich Transport der bauseits bereitgestellten Materialien auf die Dachfläche (maximale Dachhöhe 5,0 m über Gelände), fachgerechtem Einbau, Profilierung und standsicherer Anordnung aller Einzelelemente.
Größe je Biodiversitätshaufen: ca. 1,0 bis 2,0 m² Grundfläche, Höhe bis ca. 0,50 m.
Abrechnung je hergestelltem Biodiversitätshaufen.
Menge: 6,000 Stk

#### Abschnitt 01.09 Stundenlohnarbeiten

*Hinweis: VORBEMERKUNGEN STUNDENLOHNARBEITEN*
Katalog-Nr. Stamm_MLV_NB/5000-1/10.
Stundenlohn sind durch firmeneigene Arbeitskräfte nur auf Anordnung des Bauherrn auszuführen. Der Verrechnungssatz für die jeweilige Arbeitskraft umfasst sämtliche Aufwendungen.

**01.09.0010 Facharbeiter**
Katalog-Nr. Stamm_MLV_NB/5000-1/10. . 1.
Hier: Facharbeiter.
Menge: 8,000 Std

**01.09.0020 Vorarbeiter**
Katalog-Nr. Stamm_MLV_NB/5000-1/10. . 2.
Hier: Vorarbeiter
Menge: 8,000 Std

**01.09.0030 Lkw + Fahrer 3,5-7,5 t**
Katalog-Nr. Stamm_MLV_NB/5000-1/10. . 3.
Lkw einschl. Fahrer, Nutzlast über 3,5 bis 7,5 t,
Menge: 2,000 Std

**01.09.0040 Hydraulik Minibagger 5-8 to**
Katalog-Nr. Stamm_MLV_NB/5000-1/10. . 4.
Hydraulik-Minibagger einschl. Fahrer, mit Ketten-/Radfahrwerk,
Gesamtgewicht bis 5-8 to
Menge: 2,000 Std

**01.09.0050 Hydraulik Minibagger 1,5 to**
Katalog-Nr. Stamm_MLV_NB/5000-1/10. . 5.
Hydraulik-Minibagger einschl. Fahrer, mit Ketten-/Radfahrwerk,
Gesamtgewicht bis 1,5 to
Menge: 2,000 Std
